# Garde-corps extérieur, en aluminium

- Propriété du fichier: CYPE Ingenieros S.A.
- Format: FIEBDC-3/2016
- Logiciel: Générateur de prix de la construction. CYPE Ingenieros, S.A.
- Date: 10/06/2025
- Devise: EUR
- Coûts indirects: 3 %
- Frais généraux: 13 %
- Bénéfice: 6 %
- TVA: 20 %

## E Enveloppe et finition extérieure

### EG Garde-corps

#### EGL Lisses/Barreaux

**EGL020** m Garde-corps extérieur, en aluminium.
Garde-corps de façade en forme droite, de 100 cm de hauteur, en aluminium laquée couleur blanche, "CORTIZO", constitué: d'un châssis composé de lisse haute de profil rectangulaire de 51x21 mm et de montants de profil rectangulaire de 40x20 mm avec une séparation de 100 cm entre eux; d'un trumeau pour le remplissage des vides entre les montants composé de bande de verre feuilleté, de 3+3 mm, incolore, classement des prestations 1B1, selon NF EN 12600, soutenu supérieurement par le profil de la main courante lui-même et inférieurement avec un profil d'arrêt, fixé aux montants avec des pièces spécifiques pour cela et d'une main courante de profil elliptique de 80 mm. Épaisseur et qualité du processus de laquage garanti par le tampon QUALICOAT. Comprend les platines pour fixation par vissage dans un élément en béton avec chevilles à expansion et vis en acier. Élaboration en atelier et ajustement final sur chantier.
Inclut: Marquage des points de fixation du châssis. Présentation du tronçon de garde-corps de façon à ce que les points d'ancrage du châssis se trouvent dans les points marqués. Aplomb et nivellement. Résolution des unions entre les tronçons du garde-corps. Résolution des liaisons avec le parement. Montage des éléments complémentaires.
Critère pour le métré: Longueur mesurée aux axes, selon documentation graphique du Projet.
Critère pour le mémoire: On mesurera, dans la direction de la main courante, aux axes, la longueur réellement exécutée selon les spécifications du Projet.

| Code | U | Désignation | Quantité | Prix | Montant |
|---|---|---|---|---|---|
| mt25dbc030a | m | Pilastre rectangulaire de 40x20 mm, en aluminium laquée couleur blanche, "CORTIZO", pour garde-corps de façade. (matériau) | 2.1 | 10.59 | 22.239 |
| mt25dbc040a | m | Lisse rectangulaire de 51x21 mm, en aluminium laquée couleur blanche, "CORTIZO", pour garde-corps de façade. (matériau) | 1.05 | 4.51 | 4.736 |
| mt25dbc050a | m | Profilé en aluminium laquée couleur blanche, "CORTIZO", pour arrêt de la vitre, pour garde-corps de façade, y compris joint du verre. (matériau) | 1.05 | 4.58 | 4.809 |
| mt25dbc010aa | m | Main courante elliptique de 80 mm, en aluminium laquée couleur blanche, "CORTIZO", pour garde-corps de façade, y compris les vis de fixation, et joint du verre. (matériau) | 1.05 | 10.48 | 11.004 |
| mt21ves010aa | m² | Verre feuilleté de sécurité, constitué de deux feuilles de verre de 3 mm d'épaisseur, assemblées par deux films incolores de butyral de polyvinyle, de 0,38 mm d'épaisseur chacun, classement des prestations 1B1, selon NF EN 12600. Selon NF EN ISO 12543-2 et NF EN 14449 (matériau) | 0.9 | 34.3 | 30.870 |
| mt25dbc110c | U | Kit d'accessoires pour le garde-corps avec châssis simple et remplissage en verre avec profil d'arrêt, système Barandilla Classic, "CORTIZO". (matériau) | 1 | 40.9 | 40.900 |
| mt26aaa023a | U | Ancrage mécanique avec cheville à expansion en acier galvanisé, écrou et rondelle. (matériau) | 2 | 1.47 | 2.940 |
| mo011 | h | Compagnon professionnel III/CP2 monteur. (main-d'œuvre) | 0.54 | 31.65 | 17.091 |
| mo080 | h | Ouvrier professionnel II/OP monteur. (main-d'œuvre) | 0.34 | 27.27 | 9.272 |
| mo055 | h | Compagnon professionnel III/CP2 vitrier. (main-d'œuvre) | 0.18 | 30.57 | 5.503 |
| mo110 | h | Ouvrier professionnel II/OP vitrier. (main-d'œuvre) | 0.18 | 29.41 | 5.294 |
| % | % | Frais de chantier des unités d'ouvrage | 2 % | 154.658 | 3.093 |
|  |  | Coûts directs |  |  | 157.751 |

Déchets:
- pose: mt25dbc050a; facteur de déchet 0.048
- pose: mt25dbc010aa; facteur de déchet 0.024
- pose: mt21ves010aa; facteur de déchet 0.011

## Ressources

**mt25dbc030a** m Pilastre rectangulaire de 40x20 mm, en aluminium laquée couleur blanche, "CORTIZO", pour garde-corps de façade
Données techniques: Coût énergétique 0.467 MJ; Émission de CO2 0.023 kg
Déchets:
- emballage: re170203 Plastique. (composant de déchet); quantité 0.004 kg; Code CED 17 02 03; Masse de l'élément 1 kg; Volume 0.001667 m3
- emballage: re170604 Matériaux d'isolation distincts de ceux spécifiés dans les codes 17 06 01 et 17 06 03. (composant de déchet); quantité 0.001 kg; Code CED 17 06 04; Masse de l'élément 1 kg; Volume 0.001667 m3

**mt25dbc040a** m Lisse rectangulaire de 51x21 mm, en aluminium laquée couleur blanche, "CORTIZO", pour garde-corps de façade
Données techniques: Coût énergétique 0.440 MJ; Émission de CO2 0.022 kg
Déchets:
- emballage: re170203 Plastique; quantité 0.004 kg
- emballage: re170604 Matériaux d'isolation distincts de ceux spécifiés dans les codes 17 06 01 et 17 06 03; quantité 0.001 kg

**mt25dbc050a** m Profilé en aluminium laquée couleur blanche
Données techniques: Coût énergétique 10.239 MJ; Émission de CO2 0.722 kg; Code CED 17 04 02; Masse de l'élément 0.089 kg; Volume 0.000059 m3
Déchets:
- emballage: re170203 Plastique; quantité 0.005 kg

**mt25dbc010aa** m Main courante elliptique de 80 mm
Données techniques: Coût énergétique 81.879 MJ; Émission de CO2 5.840 kg; Code CED 17 04 02; Masse de l'élément 0.74 kg; Volume 0.000493 m3
Déchets:
- emballage: re170203 Plastique; quantité 0.008 kg

**mt21ves010aa** m² Verre feuilleté de sécurité
Données techniques: Coût énergétique 210.987 MJ; Émission de CO2 15.630 kg; Code CED 17 02 02; Masse de l'élément 15 kg; Volume 0.015 m3
Déchets:
- emballage: re170604 Matériaux d'isolation distincts de ceux spécifiés dans les codes 17 06 01 et 17 06 03; quantité 0.013 kg

**mt26aaa023a** U Ancrage mécanique avec cheville à expansion en acier galvanisé, écrou et rondelle
Données techniques: Coût énergétique 0.725 MJ; Émission de CO2 0.071 kg; Code CED 17 04 05; Masse de l'élément 0.025 kg; Volume 0.000012 m3
Déchets:
- emballage: re150101 Emballages en papier et en carton. (composant de déchet); quantité 0.002 kg; Code CED 15 01 01; Masse de l'élément 1 kg; Volume 0.001333 m3
- emballage: re170203 Plastique; quantité 0.001 kg
