# Volet en aluminium

- Propriété du fichier: CYPE INGENIEROS, S.A.
- Format: FIEBDC-3/2002
- Devise: EUR
- Coûts indirects: 3.00 %
- Frais généraux: 13.00 %
- Bénéfice: 6.00 %
- TVA: 20.00 %

## E Enveloppe et finition extérieure

### EF Fermetures et protections solaires

#### EFV Volets

**EFV070** U Volet en aluminium.
Volet en aluminium, type à persiennes, d'un vantail battante, à lames fixes, de 500x1500 mm, finition en anodisé naturel, avec une épaisseur minimale de 15 microns, système Tamiz, "CORTIZO". Mise en place extérieure de fenêtre. Épaisseur et qualité du processus d'anodisation garanti par le tampon EWAA-EURAS. Comprend le silicone neutre pour le scellement des joints périphériques, ferrures (charnières, serrures et poignées) homologuées, la visserie en acier inoxydable, les éléments d'étanchéité et les accessoires.
Inclut: Mise en place et fixation du cadre. Mise en place et fixation des éléments d'accroche. Mise en place du vantail.
Critère pour le métré: Nombre d'unités prévues, selon documentation graphique du Projet.
Critère pour le mémoire: On mesurera le nombre d'unités réellement exécutées selon les spécifications du Projet.

| Code | U | Désignation | Quantité | Prix | Montant |
|---|---|---|---|---|---|
| mt25dcc010a | m | Profilé en aluminium anodisé naturel, pour formation de cadre de fenêtre dans des systèmes de volets battants, système Tamiz, "CORTIZO", y compris joints d'étanchéité du vantail, avec le tampon EWAA-EURAS, qui garantit l'épaisseur et la qualité du processus d'anodisation. (matériau) | 4.000 | 8.36 | 33.44 |
| mt25dcc060a | m | Profilé en aluminium anodisé naturel, pour formation de vantail de fenêtre dans des systèmes de volets, système Tamiz, "CORTIZO", y compris joint d'étanchéité du vantail, avec le tampon EWAA-EURAS, qui garantit l'épaisseur et la qualité du processus d'anodisation. (matériau) | 3.798 | 9.26 | 35.17 |
| mt25dcc070a | m | Profilé en aluminium anodisé naturel, pour formation de lame terminale dans des systèmes de volets, système Tamiz, "CORTIZO", avec le tampon EWAA-EURAS, qui garantit l'épaisseur et la qualité du processus d'anodisation. (matériau) | 0.654 | 6.91 | 4.52 |
| mt25dcc090a | m | Profilé en aluminium anodisé naturel, pour formation de lame fixe dans des systèmes de volets, système Tamiz, "CORTIZO", avec le tampon EWAA-EURAS, qui garantit l'épaisseur et la qualité du processus d'anodisation. (matériau) | 11.795 | 4.50 | 53.08 |
| mt25pfx200ea | U | Kit composé d'équerres, de couvercles de condensation et d'une sortie d'eau, et de ferrures de fenêtre battante s'ouvrant vers l'intérieur à un vantail. (matériau) | 1.000 | 24.77 | 24.77 |
| mt15sja100 | U | Cartouche de mastic de silicone neutre. (matériau) | 0.140 | 3.13 | 0.44 |
| op00ato010 |  | Tournevis. | 1.000 | 0.00 | 0.00 |
| op00tal010 |  | Perceuse. | 1.000 | 0.00 | 0.00 |
| mo018 | h | Compagnon professionnel III/CP2 menuisier PVC et métal. (main-d'œuvre) | 1.153 | 29.71 | 34.26 |
| mo059 | h | Ouvrier professionnel II/OP menuisier PVC et métal. (main-d'œuvre) | 1.153 | 26.10 | 30.09 |
| % | % | Frais de chantier des unités d'ouvrage | 2 % | 215.77 | 4.32 |
|  |  | Coûts directs |  |  | 220.09 |
